# Transformateur TP-420-58-750A

- Propriété du fichier: CONSTRUNARIO
- Format: FIEBDC-3/2012
- Logiciel: Construnario Versión 3.51
- Date des prix: 29/01/2024
- Devise: EUR

**M70224** u Transformateur TP-420-58-750A
Prix: 244.39
Alimentation de sortie de 10...28 Vcc nécessaire Courant du primaire allant de 5 à 4 000 Aca selon le modèle Courant du secondaire de 4...20 mA Diamètre intérieur allant de 20 à 80 mm selon le modèle Dimensions de la plaque allant de 20 x 30 mm à 80 x 160 mm selon le modèle Código EAN: 8433059021443
