# Transformador de corriente TC10 300/5A, referencia M7037D. de Circutor

- Propiedad del archivo: CONSTRUNARIO
- Formato: FIEBDC-3/2012
- Programa: Construnario Versión 3.51
- Fecha de los precios: 29/01/2024
- Divisa: EUR

**M7037D** u Transformador de corriente TC10 300/5A, referencia M7037D. de Circutor
Precio: 52.76
Transformador de corriente de perfil estrecho. Pletina 5 x 5, 6 x 3, 8 x 3 mm Tipo: barra pasante Tipos desde 40 hasta 4 000 A Diámetro interior desde 20,3 hasta 63 mm, según tipo Dimensión pletina desde 25 x 5 mm hasta 30 x 100 mm Accesorio para fijación en carril DIN (Tipos TC5 y TC6) Tipos codificables de secundario .../5 A (bajo demanda .../1 A, ) Código EAN: 8433059077365
