# TC12 1200/5A - Transformer

- Propiedad del archivo: CONSTRUNARIO
- Formato: FIEBDC-3/2012
- Programa: Construnario Versión 3.51
- Fecha de los precios: 29/01/2024
- Divisa: EUR

**M70382** u TC12 1200/5A - Transformer
Precio: 8186
- Type: bar entrance - Types: from 40 to 4000 A - Internal diameter: from 20.3 to 63 mm, depending on the type - Busbar dimensions: from 25 x 5 mm to 30 x 100 mm - DIN rail fixing accessory (Types TC5 and TC6) - Secondary coding types .../5 A (on demand .../1 A. TC12 not available) Código EAN: 8433059087302
