# TC12 1200/5A - Transformateur

- Propriété du fichier: CONSTRUNARIO
- Format: FIEBDC-3/2012
- Logiciel: Construnario Versión 3.51
- Date des prix: 29/01/2024
- Devise: EUR

**M70382** u TC12 1200/5A - Transformateur
Prix: 81.86
- Type : traversée - Modèles allant de 40 à 4 000 A - Diamètre intérieur allant de 20,3 à 63 mm selon le modèle - Dimensions de la plaque allant de 25 x 5 mm à 30 x 100 mm - Accessoire pour fixation sur rail DIN (modèles TC5 et TC6) - Modèles de codage de secondaire .../5 A (sur demande .../1 A) Código EAN: 8433059087302
