# Transformador de corriente TC12 1500/5A, referencia M70383. de Circutor

- Propiedad del archivo: CONSTRUNARIO
- Formato: FIEBDC-3/2012
- Programa: Construnario Versión 3.51
- Fecha de los precios: 29/01/2024
- Divisa: EUR

**M70383** u Transformador de corriente TC12 1500/5A, referencia M70383. de Circutor
Precio: 88.03
Transformador de corriente de perfil estrecho. Pletina 3 x 1 x 1 mm Tipo: barra pasante Tipos desde 40 hasta 4 000 A Diámetro interior desde 20,3 hasta 63 mm, según tipo Dimensión pletina desde 25 x 5 mm hasta 30 x 100 mm Accesorio para fijación en carril DIN (Tipos TC5 y TC6) Tipos codificables de secundario .../5 A (bajo demanda .../1 A, ) Código EAN: 8433059022778
