# Transformador de corriente TC4 75/5A, referencia M703D7. de Circutor

- Propiedad del archivo: CONSTRUNARIO
- Formato: FIEBDC-3/2012
- Programa: Construnario Versión 3.51
- Fecha de los precios: 29/01/2024
- Divisa: EUR

**M703D7** u Transformador de corriente TC4 75/5A, referencia M703D7. de Circutor
Precio: 25.48
Transformador de corriente de perfil estrecho. Pletina 2 x 1 mm. Tipo: barra pasante Tipos desde 40 hasta 4 000 A Diámetro interior desde 20,3 hasta 63 mm, según tipo Dimensión pletina desde 25 x 5 mm hasta 30 x 100 mm Accesorio para fijación en carril DIN (Tipos TC5 y TC6) Tipos codificables de secundario .../5 A (bajo demanda .../1 A, ) Código EAN: 8433059079291
