# TC4 100/5A - Transformer

- Propiedad del archivo: CONSTRUNARIO
- Formato: FIEBDC-3/2012
- Programa: Construnario Versión 3.51
- Fecha de los precios: 29/01/2024
- Divisa: EUR

**M703D8** u TC4 100/5A - Transformer
Precio: 2419
Type: bar entrance Types: from 40 to 4000 A Internal diameter: from 20.3 to 63 mm, depending on the type Busbar dimensions: from 25 x 5 mm to 30 x 100 mm DIN rail fixing accessory (Types TC5 and TC6) Secondary coding types .../5 A (on demand .../1 A. TC12 not available) Código EAN: 8433059079192
