# Transformador de corriente alta precisión y perfil estrecho, referencia TCH6 150/5A de Circutor

- Propiedad del archivo: CONSTRUNARIO
- Formato: FIEBDC-3/2012
- Programa: Construnario Versión 3.51
- Fecha de los precios: 29/01/2024
- Divisa: EUR

**M70431** u Transformador de corriente alta precisión y perfil estrecho, referencia TCH6 150/5A de Circutor
Precio: 104.64
TCH6 150/5A, Transformador de corriente alta precisión y perfil estrecho, pletina 40x10 mm Código: M70431. Pletina (mm): 30 x 15 / 20 x 10 / 40 x 10 Sistema: Monofásico Clase 0,2 Potencia (VA): 1,25 Clase 0,2S Potencia (VA): 1 Clase 0,5S Potencia (VA): 1,5 Rango medida (A): 150/5 Corriente de entrada: 150 A Tipo transformador: Núcleo cerrado Código EAN: 8433059023003
