# Transformer TCH6.2-125-5A

- Propiedad del archivo: CONSTRUNARIO
- Formato: FIEBDC-3/2012
- Programa: Construnario Versión 3.51
- Fecha de los precios: 29/01/2024
- Divisa: EUR

**M70442** u Transformer TCH6.2-125-5A
Precio: 13304
Narrow-profile Types: from 100 to 4000 A Internal diameter: from 26 to 63 mm, depending on the type Busbar dimensions: from 30 x 10 mm to 30 x 100 mm Código EAN: 8433059023157
