# Transformador de corriente alta precisión y perfil estrecho, referencia TCH6.2 50/5A de Circutor

- Propiedad del archivo: CONSTRUNARIO
- Formato: FIEBDC-3/2012
- Programa: Construnario Versión 3.51
- Fecha de los precios: 29/01/2024
- Divisa: EUR

**M7044B** u Transformador de corriente alta precisión y perfil estrecho, referencia TCH6.2 50/5A de Circutor
Precio: 315.58
TCH6.2 50/5A, Transformador de corriente alta precisión y perfil estrecho, pletina 30x10 mm Código: M7044B. Pletina (mm): 20 x 20 / 25 x 12 / 30 x 10 Sistema: Monofásico Clase 0,2 Potencia (VA): 0,5 Rango medida (A): 50/5 Corriente de entrada: 50 A Tipo transformador: Núcleo cerrado Código EAN: 8433059111014
