# Transformador de corriente alta precisión y perfil estrecho, referencia TCH8 800/5A de Circutor

- Propiedad del archivo: CONSTRUNARIO
- Formato: FIEBDC-3/2012
- Programa: Construnario Versión 3.51
- Fecha de los precios: 29/01/2024
- Divisa: EUR

**M70465** u Transformador de corriente alta precisión y perfil estrecho, referencia TCH8 800/5A de Circutor
Precio: 63.19
TCH8 800/5A, Transformador de corriente alta precisión y perfil estrecho, pletina 60x12 mm Código: M70465. Pletina (mm): 50 x 30 / 60 x 12 Sistema: Monofásico Clase 0,2 Potencia (VA): 10 Clase 0,2S Potencia (VA): 7,5 Clase 0,5S Potencia (VA): 10 Rango medida (A): 800/5 Corriente de entrada: 800 A Tipo transformador: Núcleo cerrado Código EAN: 8433059023294
