# Transformador de corriente alta precisión y perfil estrecho, referencia TCH8 1000/5A de Circutor

- Propiedad del archivo: CONSTRUNARIO
- Formato: FIEBDC-3/2012
- Programa: Construnario Versión 3.51
- Fecha de los precios: 29/01/2024
- Divisa: EUR

**M70466** u Transformador de corriente alta precisión y perfil estrecho, referencia TCH8 1000/5A de Circutor
Precio: 65.72
Transformador de corriente de perfil estrecho, alta precisión. Pletina 6 x 12 mm. Código EAN: 8433059023300
