# Transformateur-TCH10-1200-5A

- Propiedad del archivo: CONSTRUNARIO
- Formato: FIEBDC-3/2012
- Programa: Construnario Versión 3.51
- Fecha de los precios: 29/01/2024
- Divisa: EUR

**M70474** u Transformateur-TCH10-1200-5A
Precio: 71.05
Profil étroit Modèles allant de 100 à 4 000 A Diamètre intérieur allant de 26 à 63 mm selon le modèle Dimensions de la plaque allant de 30 x 10 mm à 30 x 100 mm Código EAN: 8433059023416
