# Transformador de corriente alta precisión y perfil estrecho, referencia TCH10 1500/5A de Circutor

- Propiedad del archivo: CONSTRUNARIO
- Formato: FIEBDC-3/2012
- Programa: Construnario Versión 3.51
- Fecha de los precios: 29/01/2024
- Divisa: EUR

**M70475** u Transformador de corriente alta precisión y perfil estrecho, referencia TCH10 1500/5A de Circutor
Precio: 78.70
TCH10 1500/5A, Transformador de corriente alta precisión y perfil estrecho, pletina 50x50 mm Código: M70475. Pletina (mm): 50 x 50 / 60 x 30 / 80 x 30 Sistema: Monofásico Clase 0,2 Potencia (VA): 10 Clase 0,2S Potencia (VA): 10 Clase 0,5S Potencia (VA): 15 Rango medida (A): 1500/5 Corriente de entrada: 1500 A Tipo transformador: Núcleo cerrado Código EAN: 8433059023423
