# Transformador de corriente alta precisión y perfil estrecho, referencia TCH12 1500/5A de Circutor

- Propiedad del archivo: CONSTRUNARIO
- Formato: FIEBDC-3/2012
- Programa: Construnario Versión 3.51
- Fecha de los precios: 29/01/2024
- Divisa: EUR

**M70483** u Transformador de corriente alta precisión y perfil estrecho, referencia TCH12 1500/5A de Circutor
Precio: 101.97
TCH12 1500/5A, Transformador de corriente alta precisión y perfil estrecho, pletina 3x100x10 mm Código: M70483. Pletina (mm): 100 x 50 Sistema: Monofásico Clase 0,2 Potencia (VA): 15 Clase 0,2S Potencia (VA): 10 Clase 0,5S Potencia (VA): 15 Rango medida (A): 1500/5 Corriente de entrada: 1500 A Tipo transformador: Núcleo cerrado Código EAN: 8433059023485
