# Transformador de corriente alta precisión y perfil estrecho, referencia TCH 4 000/5 de Circutor (Disponible hasta fin existencias)

- Propiedad del archivo: CONSTRUNARIO
- Formato: FIEBDC-3/2012
- Programa: Construnario Versión 3.51
- Fecha de los precios: 29/01/2024
- Divisa: EUR

**M70488** u Transformador de corriente alta precisión y perfil estrecho, referencia TCH 4 000/5 de Circutor (Disponible hasta fin existencias)
Precio: 159.47
TCH12 4000/5A, Transformador de corriente alta precisión y perfil estrecho, pletina 3x100x10 mm Código: M70488. Pletina (mm): 100 x 50 Sistema: Monofásico Clase 0,2 Potencia (VA): 30 Clase 0,2S Potencia (VA): 25 Clase 0,5S Potencia (VA): 30 Rango medida (A): 4000/5 Corriente de entrada: 4000 A Tipo transformador: Núcleo cerrado Código EAN: 8433059023553
