# Transformador de corriente primario bobinado, referencia TA210 10 /5A de Circutor

- Propiedad del archivo: CONSTRUNARIO
- Formato: FIEBDC-3/2012
- Programa: Construnario Versión 3.51
- Fecha de los precios: 29/01/2024
- Divisa: EUR

**M70542** u Transformador de corriente primario bobinado, referencia TA210 10 /5A de Circutor
Precio: 76.93
Transformador de corriente de primario bobinado con alta precisión para medida. Código EAN: 8433059023898
