# Transformer TA210-50--5A

- Propiedad del archivo: CONSTRUNARIO
- Formato: FIEBDC-3/2012
- Programa: Construnario Versión 3.51
- Fecha de los precios: 29/01/2024
- Divisa: EUR

**M70548** u Transformer TA210-50--5A
Precio: 7673
Types: from 5 to 400 A Wound primary Código EAN: 8433059024017
