# Transformador de corriente para medida TA400 2500/5A, referencia M7059B. de Circutor

- Propiedad del archivo: CONSTRUNARIO
- Formato: FIEBDC-3/2012
- Programa: Construnario Versión 3.51
- Fecha de los precios: 29/01/2024
- Divisa: EUR

**M7059B** u Transformador de corriente para medida TA400 2500/5A, referencia M7059B. de Circutor
Precio: 121.27
Transformador de corriente de grandes dimensiones para medida. Pletina 1 x 2 mm. Código EAN: 8433059189853
