# Transformador de corriente para medida TA500 1000/5A, referencia M705A2. de Circutor

- Propiedad del archivo: CONSTRUNARIO
- Formato: FIEBDC-3/2012
- Programa: Construnario Versión 3.51
- Fecha de los precios: 29/01/2024
- Divisa: EUR

**M705A2** u Transformador de corriente para medida TA500 1000/5A, referencia M705A2. de Circutor
Precio: 97.69
Transformador de corriente de grandes dimensiones para medida. Pletina 1 x 3 mm. Código EAN: 8433059087074
