# Transformer TA600-1200-5A

- Propiedad del archivo: CONSTRUNARIO
- Formato: FIEBDC-3/2012
- Programa: Construnario Versión 3.51
- Fecha de los precios: 29/01/2024
- Divisa: EUR

**M705B2** u Transformer TA600-1200-5A
Precio: 16944
Types: from 750 to 5000 A Busbar dimensions: from 20 x 100 mm to 60 x 125 mm Código EAN: 8433059125028
