# Transformateur-TA600-1200-5A

- Propiedad del archivo: CONSTRUNARIO
- Formato: FIEBDC-3/2012
- Programa: Construnario Versión 3.51
- Fecha de los precios: 29/01/2024
- Divisa: EUR

**M705B2** u Transformateur-TA600-1200-5A
Precio: 169.44
Modèles allant de 750 à 5 000 A Dimensions de la plaque allant de 20 x 100 mm à 60 x 125 mm Código EAN: 8433059125028
