# Transformador de corriente para medida TA600 3200/5A, referencia M705BA. de Circutor

- Propiedad del archivo: CONSTRUNARIO
- Formato: FIEBDC-3/2012
- Programa: Construnario Versión 3.51
- Fecha de los precios: 29/01/2024
- Divisa: EUR

**M705BA** u Transformador de corriente para medida TA600 3200/5A, referencia M705BA. de Circutor
Precio: 212.90
Transformador de corriente de grandes dimensiones para medida. Pletina 125 x 6 mm. Código EAN: 8433059024819
