# Transformador de corriente para medida TA600 800/5A, referencia M705BB. de Circutor

- Propiedad del archivo: CONSTRUNARIO
- Formato: FIEBDC-3/2012
- Programa: Construnario Versión 3.51
- Fecha de los precios: 29/01/2024
- Divisa: EUR

**M705BB** u Transformador de corriente para medida TA600 800/5A, referencia M705BB. de Circutor
Precio: 178.54
Transformador de corriente de grandes dimensiones para medida. Pletina 125 x 6 mm. Código EAN: 8433059147433
