# TM45 5 /5A - Transformateur

- Propiedad del archivo: CONSTRUNARIO
- Formato: FIEBDC-3/2012
- Programa: Construnario Versión 3.51
- Fecha de los precios: 29/01/2024
- Divisa: EUR

**M70601** u TM45 5 /5A - Transformateur
Precio: 77.46
Modèles allant de 1 à 40 A Primaire bobiné Montage sur rail DIN Código EAN: 8433059024888
