# Transformer TM45-20--5A

- Propiedad del archivo: CONSTRUNARIO
- Formato: FIEBDC-3/2012
- Programa: Construnario Versión 3.51
- Fecha de los precios: 29/01/2024
- Divisa: EUR

**M70604** u Transformer TM45-20--5A
Precio: 8618
Types: from 1 to 40 A Wound primary Assembly on DIN rail Código EAN: 8433059024949
