# Transformador de corriente para anclaje TM45 30/5A, referencia M70606. de Circutor

- Propiedad del archivo: CONSTRUNARIO
- Formato: FIEBDC-3/2012
- Programa: Construnario Versión 3.51
- Fecha de los precios: 29/01/2024
- Divisa: EUR

**M70606** u Transformador de corriente para anclaje TM45 30/5A, referencia M70606. de Circutor
Precio: 96.99
Transformador de corriente de primario bobinado para medida, montaje carril DIN. Tipos desde 1 hasta 40 A Primario bobinado Montaje en carril DIN Código EAN: 8433059024987
