# Transformateur-TM45-40--5A

- Propiedad del archivo: CONSTRUNARIO
- Formato: FIEBDC-3/2012
- Programa: Construnario Versión 3.51
- Fecha de los precios: 29/01/2024
- Divisa: EUR

**M70607** u Transformateur-TM45-40--5A
Precio: 94.52
Modèles allant de 1 à 40 A Primaire bobiné Montage sur rail DIN Código EAN: 8433059025007
