# Transformador de corriente para anclaje TM45 1/5A, referencia M70609. de Circutor

- Propiedad del archivo: CONSTRUNARIO
- Formato: FIEBDC-3/2012
- Programa: Construnario Versión 3.51
- Fecha de los precios: 29/01/2024
- Divisa: EUR

**M70609** u Transformador de corriente para anclaje TM45 1/5A, referencia M70609. de Circutor
Precio: 120.76
DESCRIPCIÓN Tipos desde 1 hasta 40 A Primario bobinado Montaje en carril DIN APLICACIONES Convertir una corriente nominal elevada a una de más baja para poder ser medida por un equipo. En instalaciones donde la corriente nominal no sea muy grande y se requiera instalar un transformador en el carril DIN. Código EAN: 8433059025045
