# Current adding transformer TSR-4

- Propiedad del archivo: CONSTRUNARIO
- Formato: FIEBDC-3/2012
- Programa: Construnario Versión 3.51
- Fecha de los precios: 29/01/2024
- Divisa: EUR

**M70703** u Current adding transformer TSR-4
Precio: 46838
Accuracy class 0.5 Power 15 V·A The transformers added must have the same ratio No input must be without a connection Código EAN: 8433059025168
