# Transformador sumador, referencia TSR-5 de Circutor

- Propiedad del archivo: CONSTRUNARIO
- Formato: FIEBDC-3/2012
- Programa: Construnario Versión 3.51
- Fecha de los precios: 29/01/2024
- Divisa: EUR

**M70704** u Transformador sumador, referencia TSR-5 de Circutor
Precio: 535.61
Transformador sumador. Clase 0,5 de precisión Potencia 15 V·A Los transformadores a sumar deben tener la misma relación No se puede dejar ninguna entrada sin conectar Código EAN: 8433059025175
