# Transformateur sommateur+C1671 TSR-5

- Propiedad del archivo: CONSTRUNARIO
- Formato: FIEBDC-3/2012
- Programa: Construnario Versión 3.51
- Fecha de los precios: 29/01/2024
- Divisa: EUR

**M70704** u Transformateur sommateur+C1671 TSR-5
Precio: 508.31
Classe de précision 0,5 Puissance 15 VA Les transformateurs sommateurs doivent posséder le même rapport Aucune entrée ne doit se retrouver sans connexion Código EAN: 8433059025175
