# Transformateur TI-420-35-5A

- Propiedad del archivo: CONSTRUNARIO
- Formato: FIEBDC-3/2012
- Programa: Construnario Versión 3.51
- Fecha de los precios: 29/01/2024
- Divisa: EUR

**M70812** u Transformateur TI-420-35-5A
Precio: 212.47
Transformateur TI-420-35-5A Código EAN: 8433059025205
