# Transformateur TI-420-35-20A

- Propiedad del archivo: CONSTRUNARIO
- Formato: FIEBDC-3/2012
- Programa: Construnario Versión 3.51
- Fecha de los precios: 29/01/2024
- Divisa: EUR

**M70814** u Transformateur TI-420-35-20A
Precio: 212.47
Transformateur TI-420-35-20A Código EAN: 8433059025229
