# Transformateur TI-420-105-500A

- Propiedad del archivo: CONSTRUNARIO
- Formato: FIEBDC-3/2012
- Programa: Construnario Versión 3.51
- Fecha de los precios: 29/01/2024
- Divisa: EUR

**M70832** u Transformateur TI-420-105-500A
Precio: 302.00
Transformateur TI-420-105-500A Código EAN: 8433059025311
