# Transformer TI-420-105-1000A

- Owner of the file: CONSTRUNARIO
- Format: FIEBDC-3/2012
- Program: Construnario Versión 3.51
- Date of prices: 29/01/2024
- Currency: EUR

**M70834** u Transformer TI-420-105-1000A
Price: 30200
Needs an output power supply of 10...28 V dc Primary current: from 2.5 to 1500 A ac, depending on the type Secondary current: 4..20 mA Internal diameter: from 35 to 105 mm, depending on the type Busbar dimensions: from 35 to 105 mm, depending on the type Código EAN: 8433059025335
