# Transformado elevador, referencia TE-5/0.1 de Circutor

- Propiedad del archivo: CONSTRUNARIO
- Formato: FIEBDC-3/2012
- Programa: Construnario Versión 3.51
- Fecha de los precios: 29/01/2024
- Divisa: EUR

**M70911** u Transformado elevador, referencia TE-5/0.1 de Circutor
Precio: 136.63
Transformado elevador. Código EAN: 8433059025342
