# Transformateur élévateur+C1688 TE-5/0.1

- Propiedad del archivo: CONSTRUNARIO
- Formato: FIEBDC-3/2012
- Programa: Construnario Versión 3.51
- Fecha de los precios: 29/01/2024
- Divisa: EUR

**M70911** u Transformateur élévateur+C1688 TE-5/0.1
Precio: 129.67
Classe de précision 1 Puissance 15 VA Código EAN: 8433059025342
