# Transformer TE-5/0.1

- Propiedad del archivo: CONSTRUNARIO
- Formato: FIEBDC-3/2012
- Programa: Construnario Versión 3.51
- Fecha de los precios: 29/01/2024
- Divisa: EUR

**M70911** u Transformer TE-5/0.1
Precio: 12967
Accuracy class 1 Power 15 V·A Código EAN: 8433059025342
