# Transformador de corriente, grandes dimensiones, con convertidor TCB-420-35-5A, referencia M71012. de Circutor

- Propiedad del archivo: CONSTRUNARIO
- Formato: FIEBDC-3/2012
- Programa: Construnario Versión 3.51
- Fecha de los precios: 29/01/2024
- Divisa: EUR

**M71012** u Transformador de corriente, grandes dimensiones, con convertidor TCB-420-35-5A, referencia M71012. de Circutor
Precio: 383.93
Transformador de corriente de perfil estrecho con convertidor incorporado de salida 4...2 mA. Pletina 60 x 12 mm Tiene alimentación de salida interna Necesita alimentación auxiliar de 230 V c.a. Corriente de primario desde 2,5 hasta 1500 A c.a., según tipo Corriente de secundario de 4..20 mA Diámetro interior / dimensión pletina desde 35 hasta 105 mm Código EAN: 8433059179649
