# Transformer TCB-420-35-5A

- Propiedad del archivo: CONSTRUNARIO
- Formato: FIEBDC-3/2012
- Programa: Construnario Versión 3.51
- Fecha de los precios: 29/01/2024
- Divisa: EUR

**M71012** u Transformer TCB-420-35-5A
Precio: 36436
Built-in internal output power supply Needs an auxiliary power supply of 230 V ac Primary current: from 2.5 to 1500 A ac, depending on the type Secondary current: 4..20 mA Internal diameter / Busbar dimensions: from 35 to 105 mm Código EAN: 8433059179649
