# Transformateur TCB-420-35-50A

- Propriété du fichier: CONSTRUNARIO
- Format: FIEBDC-3/2012
- Logiciel: Construnario Versión 3.51
- Date des prix: 29/01/2024
- Devise: EUR

**M71015** u Transformateur TCB-420-35-50A
Prix: 364.36
Alimentation de sortie interne intégrée Alimentation auxiliaire de 230 Vca nécessaire Courant du primaire allant de 2,5 à 1 500 Aca selon le modèle Courant du secondaire de 4...20 mA Diamètre intérieur/Dimensions de la plaque allant de 35 à 105 mm Código EAN: 8433059025397
