# Transformateur TCM-420-25-5A

- Propriété du fichier: CONSTRUNARIO
- Format: FIEBDC-3/2012
- Logiciel: Construnario Versión 3.51
- Date des prix: 29/01/2024
- Devise: EUR

**M71042** u Transformateur TCM-420-25-5A
Prix: 373.19
Alimentation de sortie interne intégrée Alimentation auxiliaire de 230 Vca nécessaire Courant du primaire allant de 2,5 à 300 Aca selon le modèle Courant du secondaire de 4...20 mA Diamètre intérieur allant de 25 à 35 mm selon le modèle Dimension de la plaque allant de 25 à 35 mm selon le modèle Código EAN: 8433059025496
