# Transformer TCM-420-25-50A

- Owner of the file: CONSTRUNARIO
- Format: FIEBDC-3/2012
- Program: Construnario Versión 3.51
- Date of prices: 29/01/2024
- Currency: EUR

**M71045** u Transformer TCM-420-25-50A
Price: 37319
Built-in internal output power supply Needs an auxiliary power supply of 230 V ac Primary current: from 2.5 to 300 A ac, depending on the type Secondary current: 4..20 mA Internal diameter: from 25 to 35 mm, depending on the type Busbar dimensions: from 25 to 35 mm, depending on the type Código EAN: 8433059025526
