# Transformador con convertidor TCM-420-25-200A, referencia M71047 de Circutor

- Propiedad del archivo: CONSTRUNARIO
- Formato: FIEBDC-3/2012
- Programa: Construnario Versión 3.51
- Fecha de los precios: 29/01/2024
- Divisa: EUR

**M71047** u Transformador con convertidor TCM-420-25-200A, referencia M71047 de Circutor
Precio: 393.23
Transformador de corriente para carril DIN con convertidor incorporado. Pletina 25 mm. Tiene alimentación de salida interna Necesita alimentación auxiliar de 230 V c.a. Corriente de primario desde 2,5 hasta 300 A c.a., según tipo Corriente de secundario de 4..20 mA Diámetro interior desde 25 hasta 35 mm, según tipo Dimensión pletina desde 25 hasta 35 mm, según tipo. Código EAN: 8433059025564
