# Shunt SHP 30A/60mV

- Owner of the file: CONSTRUNARIO
- Format: FIEBDC-3/2012
- Program: Construnario Versión 3.51
- Date of prices: 29/01/2024
- Currency: EUR

**M71211** u Shunt SHP 30A/60mV
Price: 3858
Shunt for the measurement of DC, from 1 A dc to 15 000 A dc, depending on the type Accuracy class: 0.5 All types are supplied with 1.5 m long cables, with a section of 1.5 m2 The standard output voltage is .../60 mV, but there are other types of outputs on demand, see coding table. Código EAN: 8433059025625
