# Shunt para la medida de corriente contínua, referencia SH 80A/60mV de Circutor

- Propiedad del archivo: CONSTRUNARIO
- Formato: FIEBDC-3/2012
- Programa: Construnario Versión 3.51
- Fecha de los precios: 29/01/2024
- Divisa: EUR

**M71235** u Shunt para la medida de corriente contínua, referencia SH 80A/60mV de Circutor
Precio: 41.46
Shunt para la medida de corriente contínua 1 A c.c. hasta 20 000 A c.c., según tipo Clase 0,5 de precisión Todos los tipos se suministran con cables de 1,5 m de longitud y 1,5 m2 de sección La tensión de salida estándar es de .../60 mV. Otras relaciones bajo pedido. Código EAN: 8433059025984
