# Shunt SH 8000A/60mV

- Propriété du fichier: CONSTRUNARIO
- Format: FIEBDC-3/2012
- Logiciel: Construnario Versión 3.51
- Date des prix: 29/01/2024
- Devise: EUR

**M7123S** u Shunt SH 8000A/60mV
Prix: 2419.20
Shunt destiné ŕ la mesure du courant continu compris entre 1 Acc et 20 000 Acc (en fonction du modčle) Classe de précision 0,5 Câbles d'une longueur de 1,5 m et d'une section de 1,5 m2 fournis avec tous les modčles Tension de sortie standard de .../60 mV (autres rapports disponibles sur commande)
