# Shunt para la medida de corriente contínua, referencia SH 15000A/60mV de Circutor

- Propiedad del archivo: CONSTRUNARIO
- Formato: FIEBDC-3/2012
- Programa: Construnario Versión 3.51
- Fecha de los precios: 29/01/2024
- Divisa: EUR

**M7123V** u Shunt para la medida de corriente contínua, referencia SH 15000A/60mV de Circutor
Precio: 5668.15
SH 15000A/60mV, Shunts para la medida de corriente contínua Código: M7123V. Precisión: 0.5 Rango medida (A): 15000A/60mV Corriente de entrada: 15000 A Relation: 15000A/60mV Código EAN: 8433059204723
