# Transformer TC6 020 50A

- Propiedad del archivo: CONSTRUNARIO
- Formato: FIEBDC-3/2012
- Programa: Construnario Versión 3.51
- Fecha de los precios: 29/01/2024
- Divisa: EUR

**M72031** u Transformer TC6 020 50A
Precio: 25146
Self-powered: does not need an auxiliary power supply. Primary current: from 50 to 1500 A ac, depending on the type Secondary current: 0..20 mA Internal diameter: from 28 to 44 mm, depending on the type Busbar dimensions: from 40 x 10 mm to 60 x 12 mm Código EAN: 8433059026370
